# Reinigung Schleuse Hohenwarthe 2026 ABz05 Niegripp
Angebotsaufforderung (GAEB DA XML 3.2, DA83)
Projekt: 815A0526D165
Währung: EUR
Nebenangebote zugelassen: ja
Auftraggeber: WSA Elbe, Standort Magdeburg, Fürstenwallstraße 19/20, 39104 Magdeburg, Telefon 0391 530-0, E-Mail wsa-elbe@wsv.bund.de
Erstellt mit: GXML Toolbox V3.3 R20210630, iTWO_64 V10.0.894, 23.12.2025

## 1 Reinigung Schleuse Hohenwarthe 2026 ABz05 Niegripp
Datum: 23.12.2025

### Abschnitt 1 Allgemein

#### Unterabschnitt 1.1 Baustelleneinrichtung

**1.1.10 Baustelle einrichten**
*** Pauschalposition
Baustelle nach Leistungsbeschreibung für die vertragsgemäße Durchführung der Bauleistung einrichten.
Standorte für Kran, Container, Saugfahrzeug nach Lageplan werden vom AG kostenlos zur Verfügung gestellt.
Zusatzflächen werden vom AN beschafft.
Zufahrt zur Baustelle nach Lageplan und Baubeschreibung ist vorhanden.
Ver- und Entsorgungsleitungen herstellen.

Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
Menge: 1,000 Psch

**1.1.20 Baustelle räumen**
*** Pauschalposition
Baustelle von allen Geräten, Anlagen, Einrichtungen und
dgl. räumen. Benutzte Flächen und Wege entsprechend dem
ursprünglichen Zustand herrichten. Soweit nicht für
bestimmte Leistungen für das Räumen der Baustelle gesonderte Positionen im Leistungsverzeichnis enthalten
sind, gilt die Pauschale
Menge: 1,000 Psch

#### Unterabschnitt 1.2 SiGeKo

**1.2.10 Zusammenarbeit SiGeKo**
*** Pauschalposition
Erstellung eines SiGe-Plans erfolgt im Rahmen der Vergabe
von durch den AG.
Dem AG und SiGeKo sind alle angeforderten Informationen zur
Verfügung zu stellen und an entsprechenden Beratungen ist
Teilzunehmen.
Menge: 1,000 Psch

### Abschnitt 2 Reinigung

#### Unterabschnitt 2.1 Reinigung Leiter-, Schwimmpollernischen und Nischenpoller

**2.1.10 Reinigung Leitern mit Nischenpollern**
Betonflächen und Leitern von Muschel-, Algenbewuchs und Ablagerungen nach Baubeschreibung reinigen.
Leiter parallel zur Kammerwand.
Fläche pro Nische ca. 61,5m² (Nische+ Pollerleiste+50cm Betonstreifen links und rechts)
Länge der Leitern: ca. 20,5m
Die Reinigung erfolgt durch Wasser-Strahlen mit einem Druck von maximal 250 Bar für Betonflächen und maximal 150 Bar für alle anderen Flächen/Bauteile.
Menge: 10,000 St

**2.1.20 Reinigung Leitern ohne Nischenpollern**
Betonflächen und Leitern von Muschel-, Algenbewuchs und Ablagerungen nach Baubeschreibung reinigen.
Leiter parallel zur Kammerwand.
Fläche pro Nische ca. 41m² (Nische+ Kantenschutz+50cm Betonstreifen links und rechts)
Länge der Leitern: ca. 20,5m
Die Reinigung erfolgt durch Wasser-Strahlen mit einem Druck von maximal 250 Bar für Betonflächen und maximal 150 Bar für alle anderen Flächen/Bauteile.
Menge: 4,000 St

**2.1.30 Reinigung Steigleitern Kammer**
Betonflächen und Leitern von Muschel-, Algenbewuchs und Ablagerungen nach Baubeschreibung reinigen.
Leiter senkrecht zur Kammerwand.
Fläche pro Nische ca. 93,1m² (Nische+50cm Betonstreifen links und rechts)
Länge der Leitern: ca. 24,5m
Die Reinigung erfolgt durch Wasser-Strahlen mit einem Druck von maximal 250 Bar für Betonflächen und maximal 150 Bar für alle anderen Flächen/Bauteile.
Die Leitern sind durch eine Luke begehbar.
Menge: 5,000 St

**2.1.40 Reinigung Nischenpollerleisten**
Betonflächen und Poller von Muschel-, Algenbewuchs und Ablagerungen nach Baubeschreibung reinigen.
Fläche pro Leiste: ca. 40m² (Poller+50cm Betonstreifen links und rechts)
Poller pro Leiste: 14
Die Reinigung erfolgt durch Wasser-Strahlen mit einem Druck von maximal 250 Bar für Betonflächen und maximal 150 Bar für alle anderen Flächen/Bauteile.
Menge: 10,000 St

**2.1.50 Reinigung einzelner Nischenpoller**
Betonflächen und Poller von Muschel-, Algenbewuchs und Ablagerungen nach Baubeschreibung reinigen.
Fläche pro Poller: ca. 4m² (NPoller+50cm Betonstreifen herum)
Die Reinigung erfolgt durch Wasser-Strahlen mit einem Druck von maximal 250 Bar für Betonflächen und maximal 150 Bar für alle anderen Flächen/Bauteile.
Menge: 29,000 St

**2.1.60 Reinigung Schwimmpoller**
Betonflächen und Schienen von Muschel-, Algenbewuchs und Ablagerungen nach Baubeschreibung Reinigen.
Die angegebene Fläche enthalten die Laufschienen, den Betoninnenteil und den Kantenschutz plus jeweils 2 Streifen Beton (50cm links und rechts).
Fläche pro Nische ca. 98m² (Nische+Kantenschutz+50cm Betonstreifen links und rechts)
Länge ca. 24,5m
Die Reinigung erfolgt durch Wasser-Strahlen mit einem Druck von maximal 250 Bar für Betonflächen und maximal 150 Bar für alle anderen Flächen/Bauteile.
Menge: 8,000 St

**2.1.70 Reinigung Leiter Revisionsverschluss Unterwasser**
Betonflächen und Leitern von Muschel-, Algenbewuchs und Ablagerungen nach Baubeschreibung reinigen.
Leiter parallel zur Kammerwand.
Fläche pro Nische ca. 15m² (Nische+ Kantenschutz+50cm Betonstreifen links und rechts)
Länge der Leitern: ca. 7,5m
Die Reinigung erfolgt durch Wasser-Strahlen mit einem Druck von maximal 250 Bar für Betonflächen und maximal 150 Bar für alle anderen Flächen/Bauteile.
Menge: 2,000 St

**2.1.80 Reinigung Steigleitern Unterwasser**
Betonflächen und Leitern von Muschel-, Algenbewuchs und Ablagerungen nach Baubeschreibung reinigen.
Leiter senkrecht zur Kammerwand.
Fläche pro Nische ca. 32,3m² (Nische+ Pollerleiste+50cm Betonstreifen links und rechts)
Länge der Leitern: ca. 8,5m
Die Reinigung erfolgt durch Wasser-Strahlen mit einem Druck von maximal 250 Bar für Betonflächen und maximal 150 Bar für alle anderen Flächen/Bauteile.
Die Leitern sind durch eine Luke begehbar.
Menge: 2,000 St

**2.1.90 Reinigung Leitern Revisionsverschluss Oberwasser**
Betonflächen und Leitern von Muschel-, Algenbewuchs und Ablagerungen nach Baubeschreibung reinigen.
Leiter parallel zur Kammerwand.
Fläche pro Nische ca. 12m² (Nische+ Kantenschutz+50cm Betonstreifen links und rechts)
Länge der Leitern: ca. 6m
Die Reinigung erfolgt durch Wasser-Strahlen mit einem Druck von maximal 250 Bar für Betonflächen und maximal 150 Bar für alle anderen Flächen/Bauteile.
Menge: 2,000 St

**2.1.100 Reinigung Steigleitern Obertor**
Betonflächen und Leitern von Muschel-, Algenbewuchs und Ablagerungen nach Baubeschreibung reinigen.
Leiter senkrecht zur Kammerwand.
Fläche pro Nische ca. 22,8m² (Nische+ Pollerleiste+50cm Betonstreifen links und rechts)
Länge der Leitern: ca. 6m
Die Reinigung erfolgt durch Wasser-Strahlen mit einem Druck von maximal 250 Bar für Betonflächen und maximal 150 Bar für alle anderen Flächen/Bauteile.
Die Leitern sind durch eine Luke begehbar.
Menge: 2,000 St

**2.1.110 Reinigung Markierung**
Einfahrtsmarkierung Drempel Oberwasser und Markierungen Nutzbare Kammerlänge
Betonflächen und Markierung von Muschel-, Algenbewuchs und Ablagerungen nach Baubeschreibung reinigen.
Fläche ca. 20m² (Markierung+50cm Betonstreifen links und rechts)
Länge: ca. 10m
Die Reinigung erfolgt durch Wasser-Strahlen mit einem Druck von maximal 250 Bar für Betonflächen und maximal 150 Bar für alle anderen Flächen/Bauteile.
Menge: 5,000 St

#### Unterabschnitt 2.2 Reinigung Fugenabdeckungen

**2.2.10 Reinigung Fugenabdeckung Oberwasser an Schräge**
Fugenabdeckung von Muschel-, Algenbewuchs und Ablagerungen nach Baubeschreibung reinigen.
Breite ca. 1m
Die Reinigung erfolgt durch Wasser-Strahlen mit einem Druck von maximal 150 Bar.
Menge: 44,000 m

**2.2.20 Reinigung Fugenabdeckung Oberwasser Fuge C**
Fugenabdeckung von Muschel-, Algenbewuchs und Ablagerungen nach Baubeschreibung reinigen.
Breite ca. 1m
Die Reinigung erfolgt durch Wasser-Strahlen mit einem Druck von maximal 150 Bar.
Menge: 37,000 m

#### Unterabschnitt 2.3 Reinigung Tore

**2.3.10 Reinigung Obertor**
*** Pauschalposition
Flächen nach Leistungsbeschreibung reinigen.
Das Laden, Abtransportieren und Entsorgen wird gesondert vergütet.
Das Obertor ist komplett, außen und innen zu reinigen. Nach Absprache mit dem AG kann das Obertor in die jeweilig dafür benötigte Stellung gefahren werden.
Die Gesamtfläche beträgt ca. 417m²
Die Reinigung erfolgt durch Wasser-Strahlen mit einem Maximaldruck von maximal 150 Bar.
Menge: 1,000 Psch

#### Unterabschnitt 2.4 Reinigung Betonflächen

**2.4.10 Reinigung Revisionsverschlusslamelle incl. Trossenfanggrube Oberwasser**
Reinigung der Lamelle inklusive der Trossenfanggrube.
Flächen nach Leistungsbeschreibung durch Zusammenschieben des Materials reiningen. Reinigungsergebnis: besenrein
Das Laden und Abtransportieren wird gesondert vergütet.
Menge: 242,000 m2

**2.4.20 Reinigung Einlauflamelle**
Reinigung der Einlauflamelle.
Flächen nach Leistungsbeschreibung durch Zusammenschieben des Materials reiningen. Reinigungsergebnis: besenrein
Das Laden und Abtransportieren wird gesondert vergütet.
Menge: 588,000 m2

**2.4.30 Reinigung Obertorkammer**
Reinigung der Obertorkammer.
Flächen nach Leistungsbeschreibung durch Zusammenschieben des Materials reiningen. Reinigungsergebnis: besenrein
Das Laden und Abtransportieren wird gesondert vergütet.
Menge: 263,000 m2

**2.4.40 Reinigung Schleusenkammer**
Reinigung der Kammer inklusive des Bodens der Schwimmpoller- und Leiternischen.
Flächen nach Leistungsbeschreibung durch Zusammenschieben des Materials reiningen. Reinigungsergebnis: besenrein
Das Laden und Abtransportieren wird gesondert vergütet.
Menge: 2438,000 m2

**2.4.50 Reinigung Untertorkammer**
Reinigung der Untertorkammer.
Flächen nach Leistungsbeschreibung durch Zusammenschieben des Materials reiningen. Reinigungsergebnis: besenrein
Das Laden und Abtransportieren wird gesondert vergütet.
Menge: 203,000 m2

**2.4.60 Reinigung Auslauf- bis incl. Revisionverschlusslamelle Unterwasser**
Reinigung der Auslauf-, Übergangs- und Revisionverschlusslamelle im Unterwasser.
Flächen nach Leistungsbeschreibung durch Zusammenschieben des Materials reiningen. Reinigungsergebnis: besenrein
Das Laden und Abtransportieren wird gesondert vergütet.
Menge: 1021,000 m2

**2.4.70 Reinigung Auslauf Sparbeckenentlastung**
Reinigung des Auslaufs der Sparbeckenentlastung.
Flächen nach Leistungsbeschreibung durch Zusammenschieben des Materials reiningen. Reinigungsergebnis: besenrein
Das Laden und Abtransportieren wird gesondert vergütet.
Menge: 60,000 m2

**2.4.80 Reinigung Sparbeckenzulauf**
Reinigung der Sparbeckenzuläufe.
Flächen nach Leistungsbeschreibung durch Zusammenschieben des Materials reiningen. Reinigungsergebnis: besenrein
Das Laden und Abtransportieren wird gesondert vergütet.
Menge: 881,000 m2

**2.4.90 Reinigung Grundlauf**
Reinigung des Grundlaufsystems.
Flächen nach Leistungsbeschreibung durch Zusammenschieben des Materials reiningen.
Reinigungsergebnis: besenrein
Deckenhöhe ca. 1,8m
Das Laden und Abtransportieren wird gesondert vergütet.
Menge: 942,000 m2

#### Unterabschnitt 2.5 Reinigung Betonflächen Wände und Decken

**2.5.10 Reinigung Revisionsverschlusslamelle Wand**
Betonflächen und Leitern von Muschel-, Algenbewuchs und
Ablagerungen nach Baubeschreibung reinigen.
Die Reinigung erfolgt durch Wasser- Strahlen mit einem Druck
von maximal 250 Bar für Betonflächen und maximal 150 Bar für
alle anderen Flächen/ Bauteile.
Menge: 120,000 m2

**2.5.20 Reinigung Übergangslamelle Oberwasser Wand**
Betonflächen und Leitern von Muschel-, Algenbewuchs und
Ablagerungen nach Baubeschreibung reinigen.
Die Reinigung erfolgt durch Wasser- Strahlen mit einem Druck
von maximal 250 Bar für Betonflächen und maximal 150 Bar für
alle anderen Flächen/ Bauteile.
Menge: 173,000 m2

**2.5.30 Reinigung Einlauflamelle incl. Pumpkanalauslauf und Längskanaleinläufe Wand und Decke**
Betonflächen und Leitern von Muschel-, Algenbewuchs und
Ablagerungen nach Baubeschreibung reinigen.
Die Reinigung erfolgt durch Wasser- Strahlen mit einem Druck
von maximal 250 Bar für Betonflächen und maximal 150 Bar für
alle anderen Flächen/ Bauteile.
Menge: 1042,000 m2

**2.5.40 Reinigung Obertor Wand**
Betonflächen und Leitern von Muschel-, Algenbewuchs und
Ablagerungen nach Baubeschreibung reinigen.
Die Reinigung erfolgt durch Wasser- Strahlen mit einem Druck
von maximal 250 Bar für Betonflächen und maximal 150 Bar für
alle anderen Flächen/ Bauteile.
Menge: 246,000 m2

**2.5.50 Reinigung Kammer Wand**
Betonflächen von Muschel-, Algenbewuchs und
Ablagerungen auf einer Höhe von 4m nach Baubeschreibung reinigen.
Die Reinigung erfolgt durch Wasser- Strahlen mit einem Druck
von maximal 250 Bar für Betonflächen und maximal 150 Bar für
alle anderen Flächen/ Bauteile.
Menge: 1568,000 m2

**2.5.60 Reinigung Untertorkammer Wand**
Betonflächen und Leitern von Muschel-, Algenbewuchs und
Ablagerungen auf einer Höhe von 4m nach Baubeschreibung reinigen.
Die Reinigung erfolgt durch Wasser- Strahlen mit einem Druck
von maximal 250 Bar für Betonflächen und maximal 150 Bar für
alle anderen Flächen/ Bauteile.
Menge: 43,000 m2

**2.5.70 Reinigung Unterwasser Wand**
Betonflächen und Leitern von Muschel-, Algenbewuchs und
Ablagerungen nach Baubeschreibung reinigen.
Die Reinigung erfolgt durch Wasser- Strahlen mit einem Druck
von maximal 250 Bar für Betonflächen und maximal 150 Bar für
alle anderen Flächen/ Bauteile.
Menge: 531,000 m2

**2.5.80 Reinigung Auslauf Sparbeckenentlastung Wände und Decke**
Flächen nach Leistungsbeschreibung durch abschaben des
Materials reiningen. Ein Hochdruckreinigen der Flächen ist zwar
zulässig, aber auf Grund der Nebelbildung erfahrunggemäß
nicht möglich.
Die Reinigung erfolgt durch Wasser- Strahlen mit einem Druck
von maximal 250 Bar für Betonflächen und maximal 150 Bar für
alle anderen Flächen/ Bauteile.
Menge: 180,000 m2

**2.5.90 Reinigung Grundlaufsystem Wände und Decken**
Betonflächen und Leitern von Muschel-, Algenbewuchs und
Ablagerungen auf einer Länge von 4m nach Baubeschreibung reinigen.
Die Reinigung erfolgt durch Wasser- Strahlen mit einem Druck
von maximal 250 Bar für Betonflächen und maximal 150 Bar für
alle anderen Flächen/ Bauteile.
Menge: 333,000 m2

#### Unterabschnitt 2.6 Reinigung Pumpkanal

**2.6.10 Reinigung Pumpkanal**
Reinigung des Pumpkanals.
Flächen nach Leistungsbeschreibung durch abschaben des
Materials oder Wasserstrahlen (Maximaldruck von maximal 200 Bar) reiningen.
Ein Hochdruckreinigen der Flächen ist auf Grund der Nebelbildung erfahrungsgemäß nur in Teilen effizient möglich.
Die Trennwände der Pumpenausläufe sind mit Wasserstrahlen (Maximaldruck von maximal 200 Bar) zu reiningen.
Querschnitt 2,4m*2,4m.
Es ist mit ständig nachlaufendem Wasser aus dem undichten Pumpkanalverschluss der Südkammer zu rechnen.
Das Laden und Abtransportieren wird gesondert vergütet.
Menge: 2746,000 m2

#### Unterabschnitt 2.7 Räum- und Reinigungsgut entsorgen

**2.7.10 Oberwasserbereich Räum- und Reinigungsgut laden und entsorgen**
Räum- und Reinigungsgut aus den zu reinigenden Bereichen
laden und zum Entsorgungsort transportieren.
Bei der Verwendung eines Saugfahrzeuges beträgt die Hubhöhe:
Trossenfanggrube: ca. 7m
Obertorkammer: ca. 9m
Einlauflamelle: ca. 13m
Menge: 10,000 t

**2.7.20 Schleusenkammer Räum- und Reinigungsgut laden und entsorgen**
Räum- und Reinigungsgut aus den zu reinigenden Bereichen
laden und zum Entsorgungsort transportieren.
Bei der Verwendung eines Saugfahrzeuges beträgt die Hubhöhe ca. 25m.
Menge: 20,000 t

**2.7.30 Grundlaufsystem Räum- und Reinigungsgut laden und entsorgen**
Räum- und Reinigungsgut aus den zu reinigenden Bereichen
laden und zum Entsorgungsort transportieren.
Bei der Verwendung eines Saugfahrzeuges beträgt die Hubhöhe ca. 28m.
Menge: 20,000 t

**2.7.40 Unterwasserbereich Räum- und Reinigungsgut laden und entsorgen**
Räum- und Reinigungsgut aus den zu reinigenden Bereichen
laden und zum Entsorgungsort transportieren.
Bei der Verwendung eines Saugfahrzeuges beträgt die Hubhöhe:
Untertorkammer: ca. 25,5m
Unterwasser: ca. 8,5m
Menge: 15,000 t

**2.7.50 Pumpkanal Räum- und Reinigungsgut laden und entsorgen**
Räum- und Reinigungsgut aus den zu reinigenden Bereichen
laden und zum Entsorgungsort transportieren.
Bei der Verwendung eines Saugfahrzeuges beträgt die Hubhöhe ca. 5m am Einstieg am Pumpenhaus.
Der Pumpkanal hat kein gleichmäßiges Gefälle. Es ist somit notwendig Material aus tiefer gelegenen Abschitten zu entfernen, welche sich weiter entfernt von Einstieg befinden. Dies führt zu einer beachtlichen Förderlänge.
Es ist mit ständig nachlaufendem Wasser aus dem undichten Pumpkanalverschluss der Nordkammer zu rechnen.
Menge: 15,000 t
